# AC HS Justiz BaMü Ern. Datenl. Haus 4
Angebotsaufforderung (GAEB DA XML 3.3, DA83)
Projekt: AC HS Ju
Währung: EUR
Auftraggeber: Bau- und Liegenschaftsbetrieb NRW, NL Aachen, Mies-van-der-Rohe-Straße 10, 52074 Telefon 0241-43510-0, Fax 0241-43510-198, E-Mail 0241-ac.poststelle@blb.nrw.de
Erstellt mit: FUTURA, FUTURA Version 9.1.03.77, 11.05.2026

## Zusätzlicher Text
Es soll in der Fachhochschule für Recht in Bad Münstereifel die bestehende Datenverkabelung die in den 90 er Jahren in LWL bis zur Dose verlegt ist auf Kupfer mit RJ45 Doppeldose ersetzt werden.

Zur Zeit ist eine sternförmige Verkabelung von einem Zentralen Serverraum bestand. Dies soll nun mit Etagenverteileren erweitert werden. Zur Versorgung der Etagenverteilern sollen die bestands LWL Leitungen verwendet werden. In den Etagenverteilern wird dann die  LWL  mit einem Umsetzer auf Kupfer umgeschwenkt. Weitere bestands LWL Leitungen werden als Reserve vorgehalten  Ein Swich verbindet dann  von dem Etagenverteiler die Dosen in Kupfer.
In den allen Gebäuden sind Stahlblechkanäle der Fa. Thorsmann vorhanden. Da einige alte LWL-Anschlüsse weg fallen muss der Deckel des Kanals entprechend angepasst werden.
In den Seminarräumen sollen auch jeweils ein Bodentank mit RJ45 Doppeldosen bestückt werden. Auch hier werden die LWL-Dosen durch RJ45 ersetzt

Die Arbeitszeiten müssen wegen dem Seminarbetrieb rechtzeitig abgesimmt werden.
Es kann nicht davon ausgegangen werden dass kontinuierlich duchgearbeitet werden kann.

## 061 Erneuerung der Datenleitungen Haus 4

### Titel 01 Leitungen und Verlegeart

#### Untertitel 01.01 Leitungen und Verlegeart

**01.01.0010 Elektroinstallationskanal Geräteeinbau H/B 40/60mm Alu Stahlkonstruktion**
Elektroinstallationskanaldeckel Thorsmann  DIN EN 50085-2-1 (VDE 0604-2-1) als  innenliegenden Oberteil, Breite 80 mm, , aus weißem Stahlblech passend zum vorhandenen Kanal
Menge: 20,000 m
DIN 276-81: 3360
Kostengruppe DIN 276 2018-12: 457000000

**01.01.0020 Anschlussdose RJ45 2fach ungeschirmt Geräteeinbaukanal IP44**
STLB-Bau 2025-10 053
Anschlussdose, RJ 45, 2-fach, ungeschirmt, in Geräteeinbaukanal, Schutzart IP 44 DIN EN 60529 (VDE 0470-1), Einsatz mit Schrauben befestigen.
Menge: 40,000 St
Leistungsbereich: 053
DIN 276-81: 3360
Kostengruppe DIN 276 2018-12: 457000000

**01.01.0030 Anpassen der Brüstungskanalabdeckungen**
Anpassen der  vorhandenden Brüstungskanalabdeckungen an neue Verteilung der Dosen.
Menge: 50,000 St
DIN 276-81: 3360
Kostengruppe DIN 276 2018-12: 457000000

**01.01.0040 Aussbau vorhandener LWL Anschlüsse**
Ausbau der nicht mehr erforderlichen LWL Dosen mit Leitung (soweit möglich)
Menge: 25,000 St
DIN 276-81: 3360
Kostengruppe DIN 276 2018-12: 457000000

**01.01.0050 Brandschutzabschottung Leitungsanlagen flexibler Schott S30 0,01-0,02m2 Gebäude Wand D 240mm**
STLB-Bau 2025-10 047
Brandschutzabschottung an Kabel-/Leitungsanlagen als flexibles Schott, Feuerwiderstandsklasse S 30 DIN 4102-9, mit allgemeinem bauaufsichtlichen Prüfzeugnis/allgemeiner bauaufsichtlicher Zulassung, Querschnitt über 0,01 bis 0,02 m2, Baustoffklasse DIN 4102-1 A (nichtbrennbar), Schmelzpunkt größer gleich 1000 Grad C, im Gebäude, mit Kennzeichnungsschild, Arbeitshöhe des Montageortes bis 3,5 m über der Standfläche des hierfür erforderlichen Gerüstes, Wand aus Stahlbeton, Dicke 240 mm.
Menge: 4,000 St
Leistungsbereich: 047
DIN 276-81: 3360
Kostengruppe DIN 276 2018-12: 457000000

**01.01.0060 Öffnen von Brandschotts**
Öffnen vorhandener Brandschotts zum nachziehen von Leitungen und Zwischenschutz während der Arbeiten mit Weichschott.
Menge: 4,000 St
DIN 276-81: 3360
Kostengruppe DIN 276 2018-12: 457000000

**01.01.0070 Verteiler Wandschrank Einbau Geräte Stahlblech verz IP2X H 0,6m T 0,2m**
STLB-Bau 2025-10 061
Verteiler als Wandschrank für Fernmeldetechnik, Türanschlag links, zum Einbau von Geräten, aus Stahlblech, verzinkt, Schutzart IP 2X DIN EN 60529 (VDE 0470-1), Potentialausgleich DIN EN 50310 (VDE 0800-2-310), mit einer Fronttür, aus Stahlblech, mit Schwenkgriff, mit Montageplatte aus Stahlblech, Höhe 0,6 m, Tiefe 0,2 m.
Menge: 6,000 St
Leistungsbereich: 061
Kostengruppe DIN 276 2018-12: 457000000
LB-DIN: 061

**01.01.0080 Messen**
Messen der einzelnen Strecken mit Messprotokoll
Menge: 80,000 St
DIN 276-81: 3360
Kostengruppe DIN 276 2018-12: 457000000

**01.01.0090 Datenkabel Horizontal-Steigbereich Kat.7 geschirmt 4x2xAWG23 halogenfrei flammwidrig vorh.Kabelrinne/Kanal**
STLB-Bau 2025-10 061
Datenkabel für den Horizontal- und Steigbereich DIN EN 50288-4-1 (VDE 0819-4-1), Kategorie 7 DIN EN 50173-1 (VDE 0800-173-1), geschirmt, Trennklasse d DIN EN 50174-2 (VDE 0800-174-2), für PoE, Typ 1, Leitungswiderstand 0,065 Ohm/m und Kabeldurchmesser 0,007 m DIN EN 50174-2 (VDE 0800-174-2), Link-Klasse F, DIN EN 50173-1 (VDE 0800-173-1), 4 x 2 x AWG 23, halogenfrei, flammwidrig, auf vorh. Kabelrinnen oder in offene Kanäle.
Menge: 1000,000 m
Leistungsbereich: 061
DIN 276-81: 3360
Kostengruppe DIN 276 2018-12: 457000000

**01.01.0100 Stecker dienstneutral Kat.5**
STLB-Bau 2025-10 061
Stecker, dienstneutral, Kategorie 5 DIN EN 50173-1 (VDE 0800-173-1), zum Anschluss von mehrdrähtigem Datenkabel.
Menge: 40,000 St
Leistungsbereich: 061
Kostengruppe DIN 276 2018-12: 457000000
LB-DIN: 061

**01.01.0110 Spleißkassette LWL**
STLB-Bau 2025-10 061
Spleißkassette, LWL, mit einem Spleißschutzhalter.
Menge: 6,000 St
Leistungsbereich: 061
DIN 276-81: 3360
Kostengruppe DIN 276 2018-12: 457000000

**01.01.0120 Messung Cu PL Link D**
STLB-Bau 2025-10 061
Messung Kupferkabel PL (Permanent Link) - Installationsstrecke, DIN EN 50173-1 (VDE 0800-173-1), Link Klasse D, Darstellung der Messung als Tabelle, Dokumentation vorab digital zur Prüfung und nach Freigabe auf Datenträger, im PDF-Format, als Kurzreport (Sammelreport), in einfacher Ausfertigung.
Menge: 80,000 St
Leistungsbereich: 061
DIN 276-81: 3360
Kostengruppe DIN 276 2018-12: 457000000

**01.01.0130 Messung LWL OM4**
STLB-Bau 2025-10 061
Messung LWL-Faser, DIN VDE 0800-173-100 (VDE 0800-173-100), Mehrmodenfaser OM 4, einseitig, Optische Klasse OMA-4, Wellenlänge 850 nm, Darstellung der Messung als Tabelle, Dokumentation vorab digital zur Prüfung und nach Freigabe auf Datenträger, im PDF-Format, als Kurzreport (Sammelreport), in einfacher Ausfertigung.
Menge: 20,000 St
Leistungsbereich: 061
DIN 276-81: 3360
Kostengruppe DIN 276 2018-12: 457000000

**01.01.0140 Layer 2 Switch ungeblockt 8Ports Hutschienenbefestigung**
STLB-Bau 2025-10 062
Nicht modularer Layer 2 Switch, zur logischen Einheit stapelbar über BUS, Backplane-Bandbreite ungeblockt, Vollduplexbetrieb, mit 8 Ethernet-Ports 10/100 TX automatische Erkennung, Typ 4, 2 Ethernet-Uplink-Ports, ein 1 GB SX Uplink-Port im Maximalausbau, Systemsoftware update-fähig (flash memory), mit Inband- und/oder Out-of-Band-Management, Quality of Service (QoS) Priorisierung nach IEEE802.1p, und Priorisierung IPv4 und IPv6 DiffServ, VLAN-fähig, mind. 255, an allen Ports, Stromversorgung Gerät mit integriertem Netzteil oder mit zu lieferndem Steckernetzteil, Montage Hutschienenbefestigung, Netzwerkmanagementunterstützung für SNMPv3 und SSL-Verschlüsselung konfigurierbar, RMON-fähig, Abwehr gegen unerlaubten Zugriff durch Nutzer durch Authentifizierung über IEEE 802.1x mit RADIUS-Server, Access-Kontrolllisten, MAC Authentication Bypass (MAB).
Menge: 6,000 St
Leistungsbereich: 062
Kostengruppe DIN 276 2018-12: 457000000
LB-DIN: 062

**01.01.0150 LWL-Medienkonverter Glasfaser SC-Duplex**
STLB-Bau 2025-10 062
LWL-Medienkonverter, Glasfaser, Port 100BASE-FX Multimode, als Buchse, Typ SC-Duplex, Kupferport als Ethernet 10/100/1000 Base TX, Stromversorgung Gerät mit Netzteil.
Menge: 6,000 St
Leistungsbereich: 062
DIN 276-81: 3360
Kostengruppe DIN 276 2018-12: 457000000

**01.01.0160 Meister-Technikerstunden**
Für unvorhergesehene Arbeiten, die im Tagelohn
ausgeführt werden, wird vorläufig ausgeworfen:
Die Abrechnung erfolgt grundsätzlich nur auf besondere
schriftliche Arbeitsanweisung der Bauleitung.
Die angefallenen Lohnstunden und die verarbeiteten
Materialien sind sofort nach Arbeitsausführung
anerkennen zu lassen.
Zur Verrechnung der Lohnstundenkosten kommen folgende
Lohnsätze zur Abrechnung:
Meisterstunden incl. anteilige
Auslösung/Fahrgeld
Menge: 10,000 St
Kostengruppe DIN 276 2018-12: 457000000

**01.01.0170 Monteurstunden**
Monteurstunden
sonst wie vor
Menge: 10,000 St
Kostengruppe DIN 276 2018-12: 457000000

**01.01.0180 Helferstunden**
Helferstunden
sonst wie vor
Menge: 10,000 St
Kostengruppe DIN 276 2018-12: 457000000
